# AM Engen, Neubau Werkstattgebäude
Angebotsaufforderung (GAEB DA XML 3.3, DA83)
Projekt: 2332
Währung: EUR
Erstellt mit: GXML Toolbox V3.3 R20220330, ORCA AVA 27 27.00.00, 08.05.2026

## 17 Stahlbauarbeiten und Dacheindeckung

### Titel 01 Schutznetz

**01.1 Schutznetz L 30-40m B 10-20m aufbauen Einbau-H 10m**
STLB-Bau 2025-04 000
Schutznetz DIN EN 1263-1, DGUV Regel 101-011, unter der Gesamtfläche, Länge über 30 bis 40 m, Breite über 10 bis 20 m, Fläche unterm Auffangnetz befestigt und befahrbar, aufbauen, Einbauhöhe 10 m über Gelände, Befestigung an Stahl.
Menge: 600,000 m2

**01.2 Schutznetz L 30-40m B 10-20m vorhalten Einbau-H 10m**
STLB-Bau 2025-10 000
Schutznetz DIN EN 1263-1, DGUV Regel 101-011, unter der Gesamtfläche, Länge über 30 bis 40 m, Breite über 10 bis 20 m, Fläche unterm Auffangnetz befestigt und befahrbar, vorhalten, Einbauhöhe 10 m über Gelände,
Positionsmenge = Produkt aus '600 m²'
(Vorhaltemenge)
mal '4 Wochen'
(Vorhaltedauer).
Menge: 1800,000 m2Wo

**01.3 Schutznetz L 30-40m B 10-20m entfernen Einbau-H 10m**
STLB-Bau 2025-04 000
Schutznetz DIN EN 1263-1, DGUV Regel 101-011, unter der Gesamtfläche, Länge über 30 bis 40 m, Breite über 10 bis 20 m, Fläche unterm Auffangnetz befestigt und befahrbar, entfernen, Einbauhöhe 10 m über Gelände, Befestigung an Stahl.
Menge: 600,000 m2

### Titel 02 Stahlbau Dachkonstruktion

**02.1 Zeichnungen anfertigen Ausführungszeichnung**
STLB-Bau 2025-10 017
Vom AN sind folgende Zeichnungen anzufertigen: Ausführungszeichnungen einschl. Übersichts- und Detailzeichnungen, auf Datenträger, in den Datenformaten DXF und PDF.
Menge: 1,000 St

**02.2 Binder Dach Vollwandkonstr. Doppel-T-Träger HEB H 400mm S235JR L 17000-18000mm**
STLB-Bau 2025-10 017
Binder, Einbauort Dach, geneigt, Einbauhöhe über 5 bis 10 m, Einfeldträger, Ausführung als Vollwandkonstruktion, aus Formstahl DIN EN 10365, Doppel-T-Träger HEB, Profilhöhe 400 mm, Stahl S235JR DIN EN 10025-2, Werkstoff-Nr 1.0038,
Korrosionsschutz wird gesondert vergütet,
Baustellenstöße geschraubt, mit Schraubengarnitur, hochfest DIN EN 14399-4, feuerverzinkt DIN EN ISO 10684, Einzellänge über 17000 bis 18000 mm.
Menge: 14000,000 kg

**02.3 Binder Dach Vollwandkonstr. Doppel-T-Träger HEB H 280mm S235JR L 17000-18000mm**
STLB-Bau 2025-10 017
Binder, Einbauort Dach, geneigt, Einbauhöhe über 5 bis 10 m, Einfeldträger, Ausführung als Vollwandkonstruktion, aus Formstahl DIN EN 10365, Doppel-T-Träger HEB, Profilhöhe 280 mm, Stahl S235JR DIN EN 10025-2, Werkstoff-Nr 1.0038,
Korrosionsschutz wird gesondert vergütet,
Baustellenstöße geschraubt, Einzellänge über 17000 bis 18000 mm.
Menge: 6000,000 kg

**02.4 Pfette Dach Vollwandkonstr. Doppel-T-Träger HEB H 120mm S235JR L 11000-12000mm**
STLB-Bau 2025-10 017
Pfette, Einbauort Dach, geneigt, Einbauhöhe über 5 bis 10 m, Ausführung als Vollwandkonstruktion, aus Formstahl DIN EN 10365, Doppel-T-Träger HEB, Profilhöhe 120 mm, Stahl S235JR DIN EN 10025-2, Werkstoff-Nr 1.0038,
Korrosionsschutz wird gesondert vergütet, Einzellänge über 11000 bis 12000 mm.
Menge: 10000,000 kg

**02.5 Stückverzinkung C5 VH Dachkonstruktion Stahl**
STLB-Bau 2025-10 035
Korrosionsschutz durch Feuerverzinken (Stückverzinken) DIN EN ISO 1461, Schutzdauer DIN EN ISO 14713-1, Korrosivitätskategorie C5 DIN EN ISO 9223, Schutzdauerklasse VH,
auf Dachkonstruktion aus Stahl, des Pultdaches, Dachneigung über 3 bis 10 Grad, Tragwerkskonstruktion Vollwandträger, im bauaufsichtlich geregelten Bereich gilt die DASt-Richtlinie 022 "Feuerverzinken von tragenden Stahlbauteilen", aus I-Profil.
Menge: 30000,000 kg

**02.6 Steife S235JR**
STLB-Bau 2025-10 017
Steife, Stahl S235JR DIN EN 10025-2, Werkstoff-Nr 1.0038,
Korrosionsschutz wird gesondert vergütet,
Maße in mm '400 x 150 x 10'

an Binder,
Verbindung des Anbauteils mit dem Hauptbauteil geschweißt.
Menge: 100,000 St

**02.7 Kopfplatte S235JR**
STLB-Bau 2025-10 017
Kopfplatte, Stahl S235JR DIN EN 10025-2, Werkstoff-Nr 1.0038,
Korrosionsschutz wird gesondert vergütet,
Maße in mm '400 x 300 x 15'

an Binder,
Verbindung des Anbauteils mit dem Hauptbauteil geschweißt.
Menge: 50,000 St

**02.8 Kopfplatte S235JR**
STLB-Bau 2025-10 017
Kopfplatte, Stahl S235JR DIN EN 10025-2, Werkstoff-Nr 1.0038,
Korrosionsschutz wird gesondert vergütet,
Maße in mm '120 x 200'

an Pfette,
Verbindung des Anbauteils mit dem Hauptbauteil geschweißt.
Menge: 50,000 St

**02.9 Bohrung Träger Durchm. 10-15mm**
STLB-Bau 2025-04 017
Bohrung, in Träger aus Stahl, Durchmesser über 10 bis 15 mm.
Menge: 400,000 St

**02.10 Bohrung Träger Durchm. 15-20mm**
STLB-Bau 2025-10 017
Bohrung, in Träger aus Stahl, Durchmesser über 15 bis 20 mm.
Menge: 200,000 St

**02.11 Ankerschraube**
STLB-Bau 2025-04 017
Verankerungskonstruktion als Ankerschraube für Pfette, an vorh. Ankerschiene, mit bauaufsichtlicher Zulassung, Korrosionsschutz wird gesondert vergütet.
Menge: 100,000 St

**02.12 Schwerlastanker Stahl niro**
STLB-Bau 2025-04 017
Verankerungskonstruktion mit Schwerlastanker für Binder, als Spreizanker, aus nichtrostendem Stahl, mit bauaufsichtlicher Zulassung, Korrosionsschutz wird gesondert vergütet.
Menge: 100,000 St

**02.13 Futterblech D bis 5mm S235JR**
STLB-Bau 2025-10 017
Kleineisenteile für Stahlbauarbeiten, Futterblech, Dicke bis 5 mm, S235JR DIN EN 10025-2, Werkstoff-Nr 1.0038, verzinkt.
Menge: 100,000 kg

### Titel 03 Dacheindeckung

#### Bereich 03.01 Dachelemente

**03.01.1 Dach Stahl-PUR/PIR-Sandwichel. D 150-160mm Außenschale trapezprofiliert D außen 0,6mm D innen 0,45mm C5-I 0,24W/m2K Stützweite 2-3m**
STLB-Bau 2025-04 031
Dachfläche mit Sandwichelementen aus Stahl mit Dämmung aus PUR/PIR-Hartschaum, gemäß allgemeiner bauaufsichtlicher Zulassung, Gesamtdicke über 150 bis 160 mm, Außenschale trapezprofiliert, Dicke der Außenschale 0,6 mm, Dicke der Innenschale 0,45 mm, Deckschalen verzinkt und kunststoffbeschichtet, Korrosivitätskategorie C5-I (sehr stark - Industrie) DIN 55634-1, Beschichtung mit hoher Schutzdauer (H) DIN 55634-1, Einbaubereich außen, nach dem Einbau zur Kontrolle sichtbar, Wärmedurchgangskoeffizient DIN 4108-2, U-Wert 0,24 W/m2K, als Mehrfeldträger, Stützweite über 2 bis 3 m, Befestigung sichtbar, im Obergurt, Untergrund Stahl, Dachneigung über 3 bis 5 Grad, Dichtungsband in Längsstoß DIN 18542.
Menge: 650,000 m2

**03.01.2 Trennschnitt Dach**
STLB-Bau 2025-04 031
Trennschnitt, gerade.
Menge: 80,000 m

**03.01.3 Termischer Trennschnitt Unterschale, Dichtband**
Thermischer Trennschnitt, gerade in Unterschale, einschl. Dichtbänder
Menge: 120,000 m

**03.01.4 Aussparung rund Durchm 20 cm**
STLB-Bau 2025-04 031
Aussparung in Dachfläche aus Sandwichelement aus Stahl mit Dämmung aus PUR/PIR, rund,
Durchmesser '20' cm.
Menge: 5,000 St

**03.01.5 Aussparung rund Durchm 10 cm**
Aussparung in Dachfläche aus Sandwichelement aus Stahl mit Dämmung aus PUR/PIR, rund,
Durchmesser '10' cm.
Menge: 5,000 St

**03.01.6 Wand Stahl-PUR/PIR-Sandwichel. D 150-160mm Außenschale eben D außen 0,7mm Innenschale eben D innen 0,5mm C1 0,24W/m2K Stützweite 2-3m**
STLB-Bau 2025-04 031
Wandfläche mit Sandwichelementen aus Stahl mit Dämmung aus PUR/PIR-Hartschaum, gemäß allgemeiner bauaufsichtlicher Zulassung, Gesamtdicke über 150 bis 160 mm, Außenschale eben, Dicke der Außenschale 0,7 mm, Innenschale eben, Dicke der Innenschale 0,5 mm, Deckschalen verzinkt und kunststoffbeschichtet, Korrosivitätskategorie C1 (unbedeutend) DIN 55634-1, Beschichtung mit hoher Schutzdauer (H) DIN 55634-1, Wärmedurchgangskoeffizient DIN 4108-2, U-Wert 0,24 W/m2K, als Mehrfeldträger, Stützweite über 2 bis 3 m, Verlegerichtung diagonal, Befestigung sichtbar, Untergrund Stahl.
Menge: 40,000 m2

**03.01.7 Trennschnitt Wand**
STLB-Bau 2025-04 031
Trennschnitt, gerade.
Menge: 40,000 m

**03.01.8 Anschluss Sandwichpanel - Entlüftungsrohr Durchführung Durchm. 10-25cm Kunststoffmanschette**
Anschluss der Abdichtung von Dächern, einlagig,
Sandwichpanel an runde Durchführung, Durchmesser über 10 bis 20 cm, einschl. Kunststoffmanschette, Dicht- und Befestigungsmaterial, Untergrund Sandwichelement.
Menge: 10,000 St

#### Bereich 03.02 Verblechungen, Rinne, Fallrohre

*Hinweis: Verblechungen Sandwich*
Verblechungen

**03.02.1 Wasserleitprofil Traufbereich D 0,75mm Zuschnitt-B 400mm 4xgekantet Stahl-PUR/PIR-Sandwichel. verz kunststoffbesch C5-I**
STLB-Bau 2025-04 031
Wasserleitprofil im Bereich der Traufe, Dicke 0,75 mm, Zuschnittbreite 400 mm, 4 x gekantet, passend zur Deckung mit Sandwichelementen aus Stahl mit Dämmung aus PUR/PIR-Hartschaum, Decklagen verzinkt und kunststoffbeschichtet, Korrosivitätskategorie C5-I (sehr stark - Industrie) DIN 55634-1, Beschichtung mit hoher Schutzdauer (H) DIN 55634-1, Einbaubereich außen, nach dem Einbau zur Kontrolle sichtbar.
Menge: 35,000 m

**03.02.2 Wasserleitprofil Traufbereich D 0,75mm Zuschnitt-B 250mm 2xgekantet Stahl-PUR/PIR-Sandwichel. verz kunststoffbesch C5-I**
STLB-Bau 2025-04 031
Wasserleitprofil im Bereich der Traufe, Dicke 0,75 mm, Zuschnittbreite 250 mm, 2 x gekantet, passend zur Deckung mit Sandwichelementen aus Stahl mit Dämmung aus PUR/PIR-Hartschaum, Decklagen verzinkt und kunststoffbeschichtet, Korrosivitätskategorie C5-I (sehr stark - Industrie) DIN 55634-1, Beschichtung mit hoher Schutzdauer (H) DIN 55634-1, Einbaubereich außen, nach dem Einbau zur Kontrolle sichtbar.
Menge: 35,000 m

**03.02.3 Wandanschluss Anschlussprofil Übergangsblech Außenzuschnitt-B 400mm Innenzuschnitt-B 350mm außen 3xgekantet innen 3xgekantet Stahl-PUR/PIR-Sandwichel. C1 Dauer H**
STLB-Bau 2025-04 031
Wandanschluss, mit Anschlussprofil und Übergangsblech, einschl. Dichtbänder, parallel zur Spannrichtung der Sandwichelemente, Blechdicke des Profils 0,6 mm, Dicke des Übergangsblechs 0,45 mm, Zuschnittbreite des Profils 400 mm, Zuschnittbreite des Übergangsblechs 350 mm, Profil 3 x gekantet, Übergangsblech 3 x gekantet, passend zur Deckung mit Sandwichelementen aus Stahl mit Dämmung aus PUR/PIR-Hartschaum, Deckschalen verzinkt und kunststoffbeschichtet, Korrosivitätskategorie C1 (unbedeutend) DIN 55634-1, Beschichtung mit hoher Schutzdauer (H) DIN 55634-1, Einbaubereich außen, einschl. Füllung des Dach-Wand-Übergangs mit PUR-Ortschaum.
Menge: 20,000 m

**03.02.4 Ortgang Ortgangprofil Übergangsblech Außenzuschnitt-B 400mm Innenzuschnitt-B 350mm außen 4xgekantet innen 4xgekantet Stahl-PUR/PIR-Sandwichel. C1 Dauer H**
STLB-Bau 2025-04 031
Deckung der Ortgänge, mit Ortgangprofil und Übergangsblech, einschl. Dichtbänder, Dicke der Außenschale 0,6 mm, Dicke der Innenschale 0,45 mm, Zuschnittbreite außen 400 mm, Zuschnittbreite innen 350 mm, Außenschale 4 x gekantet, Innenschale 4 x gekantet, passend zur Deckung mit Sandwichelementen aus Stahl mit Dämmung aus PUR/PIR-Hartschaum, Deckschalen verzinkt und kunststoffbeschichtet, Korrosivitätskategorie C1 (unbedeutend) DIN 55634-1, Beschichtung mit hoher Schutzdauer (H) DIN 55634-1, Einbaubereich außen, einschl. Füllung des Dach-Wand-Übergangs mit PUR-Ortschaum.
Menge: 20,000 m

**03.02.5 Schleppblech**
Schleppblech für zuvor beschriebenes Sandwich- Dachelement, bestehend aus Schleppblech, Dichtungsband in Längsrichtung zwischen Schleppblech und Dachelement, Dämmung in den Sicken sowie traufseitiger Zahnleiste.
Material: Stahlblech beschichtet 25 µm
Werkstoffdicke: 0,75 mm
Zuschnitt: 1700 mm, 2- fach  gekantet, einschl. Verbindungsmittel.
Menge: 5,000 m

*Hinweis: Abdichtung provisorisch bis zu den Fassadenarbeiten*

**03.02.6 Schutzabdeck. Dachrand - Ortgang/Pult Vlies 200g/m2 herstellen**
Schutzabdeckung der Dachränder von Ortgängen und Pultfirst, flach geneigtes Dach, Sandwichdachdeckung,
Abdeckung aus folienkaschiertem Vlies, Masse 200 g/m2, Stöße und Ränder umlaufend verkleben an Stahlbetonwand (Primer ist einzukalkulieren) und auf Sandwichoberseite herstellen, Arbeitshöhe der zu bearbeitenden oder zu bekleidenden Fläche über 9,5 bis 11,5 m über der Standfläche des hierfür erforderlichen Gerüstes, Gerüst wird beigestellt/ist vorh..
Menge: 100,000 m2

*Hinweis: Durchdringungen*

**03.02.7 Entlüftungsrohr wärmegedämmt Alu D 0,7mm Durchm. 150mm L 700 mm Regenhaube**
STLB-Bau 2025-04 022
Entlüftungsrohr, wärmegedämmt, aus Aluminium DIN EN 485 und DIN EN 507, Dicke 0,7 mm, Durchmesser 150 mm,
Länge '700' mm, mit Klebeflansch, mit Regenhaube auf Haltestützen, auf flach geneigtem Dach.
Menge: 10,000 St

*Hinweis: Hängedachrinne, Fallrohre und Zubehör*

**03.02.8 Rinnenhalter Stahl verz halbrund Gr.400**
STLB-Bau 2025-04 022
Rinnenhalter DIN EN 1462, aus feuerverzinktem Stahl, für halbrunde Dachrinnen Nenngröße 400 mm, auf Stahl.
Menge: 60,000 St

**03.02.9 Hängedachrinne Titanzink D 0,8mm Gr.400 halbrund Rinnenhalter Stahl verz**
STLB-Bau 2025-04 022
Hängedachrinne DIN EN 612, mit Gefälle, aus legiertem Zink DIN EN 988 (Titanzink), Dicke 0,8 mm, Nenngröße 400 mm, halbrund, befestigen mit Rinnenhaltern aus feuerverzinktem Stahl, auf Stahl.
Menge: 35,000 m

**03.02.10 Verstärkung Rinnenwulst Hängedachrinne**
STLB-Bau 2025-04 022
Verstärkung der Rinnenwulst, passend zum Rinnenwerkstoff, für Hängedachrinne.
Menge: 35,000 m

**03.02.11 Rinnenendstück Titanzink D 0,7mm Hängedachrinne**
STLB-Bau 2025-04 022
Rinnenendstück (Rinnenboden) aus legiertem Zink DIN EN 988 (Titanzink), Dicke 0,7 mm, für halbrunde Dachrinnen, für Hängedachrinne.
Menge: 4,000 St

**03.02.12 Bewegungsausgleicher Kautschuk-Bewegungselement Titanzink D 0,7mm Hängedachrinne**
STLB-Bau 2022-04 022
Bewegungsausgleicher als Kautschuk-Bewegungselement, aus legiertem Zink DIN EN 988 (Titanzink), Dicke 0,7 mm, für halbrunde Dachrinnen, für Hängedachrinne.
Menge: 2,000 St

**03.02.13 Rinnenablaufstutzen gerade Titanzink D 0,7mm Gr.120 Hängedachrinne**
STLB-Bau 2025-04 022
Rinnenablaufstutzen, Bemessung DIN EN 12056-3 und DIN 1986-100, gerade, aus legiertem Zink DIN EN 988 (Titanzink), Dicke 0,7 mm, Nenngröße 120, für halbrunde Dachrinnen, für Hängedachrinne.
Menge: 5,000 St

**03.02.14 Rohrbogen Titanzink D 0,7mm Gr.120 40Grad**
STLB-Bau 2025-04 022
Rohrbogen für Regenfallrohr, aus legiertem Zink DIN EN 988 (Titanzink), Dicke 0,7 mm, Nenngröße 120, Krümmung 40 Grad.
Menge: 10,000 St

**03.02.15 Regenfallrohr Metall kreisförmig Gr.120 Titanzink D 0,7mm**
STLB-Bau 2025-04 022
Regenfallrohr DIN EN 612, kreisförmig, Nenngröße 120, aus legiertem Zink DIN EN 988 (Titanzink), Dicke 0,7 mm, befestigen mit thermisch entkoppelten Befestigungselementen und Rohrschellen, an Beton, durch Wärmedämmung und Luftschicht, Abstand der Fassade zum Befestigungsuntergrund 250 mm.
Menge: 50,000 m

**03.02.16 Übergangsstück Titanzink D 0,7mm**
STLB-Bau 2025-04 022
Übergangsstück für Regenfallrohr, aus legiertem Zink DIN EN 988 (Titanzink), Dicke 0,7 mm.
Menge: 5,000 St

**03.02.17 Regenstandrohr Kunststoff kreisförmig Gr.125 L 1m**
STLB-Bau 2025-04 022
Regenstandrohr aus Kunststoff, kreisförmig, Nenngröße 125, Länge 1 m, Befestigung mit thermisch entkoppelten Befestigungselement und Rohrschelle, an Beton, durch Wärmedämmung und Luftschicht, Abstand der Fassade zum Befestigungsuntergrund 250 mm, einschl. Anschluss an die erdverlegte Leitung.
Menge: 5,000 St

**03.02.18 Schneefangrohr Stahl verz kunststoffbesch Trapezprofil Stahl verz besch**
STLB-Bau 2025-04 020
Schneefangrohr mit Stützen, aus kunststoffbeschichtetem Stahl, einschl. Eishalter, passend zur Deckung mit beschichteten Trapezprofilen aus verzinktem Stahl, Arbeitshöhe über 9,5 bis 11,5 m über der Standfläche des hierfür erforderlichen Gerüstes, Gerüst wird beigestellt/ist vorh..
Menge: 35,000 m
